# Medientechnische Ausstattung von 18 Räumen in der
Angebotsaufforderung (GAEB 90, DA83)
Projektbezeichnung: Grassistraße 12
Währung: EUR
Auftraggeber: Universität Leipzig

## Leistungsverzeichnis Medientechnik
Datum: 06.10.26

### 1 14 Seminarräume und 3 Fachkabinette; 1 PC-Pool

#### 1.1 Videotechnik

**1.1.10 Interaktives Touchdisplay 98"**
Interaktives 4K-Großformatdisplay (98 Zoll) mit Google
EDLA-Zertifizierung

Lieferung, betriebsfertige Montage und Konfiguration
eines interaktiven Großformat-Touchdisplays (IFPD) für
den professionellen Einsatz im Bildungs- oder
Konferenzbereich. Das Display muss für den Dauerbetrieb
(24/7) ausgelegt sein und über ein gehärtetes,
entspiegeltes Sicherheitsglas verfügen.

Das angebotene System muss folgende technische
Mindestkriterien erfüllen oder übertreffen:

1. Display & Bildqualität:

Bildschirmdiagonale: Mindestens 97,5 Zoll (ca. 247,7cm)
Panel-Technologie: IPS oder gleichwertig mit
LED-Hintergrundbeleuchtung
Physikalische Auflösung: 3.840x2.160 Pixel (4K UHD);
natives Format 16:9
Helligkeit: Mindestens 500 cd/m² (typisch)
Betrachtungswinkel: Horizontal/Vertikal 178° / 178°
Oberflächenbehandlung:
Anti-Glare-Beschichtung (Entspiegelt), Härtegrad
mindestens 7H
Laminierung: Zero-Gap Air Bonding (vollständige
Reduzierung des Luftspalts zwischen Glas und Panel zur
Minimierung von Parallaxeneffekten)

2. Touch- & Schreibsystem:

Touch-Technologie: Infrarot-Technologie der neuesten
Generation (z. B. PureTouch-IR)
Touchpunkte: Mindestens 40 gleichzeitige
Berührungspunkte (davon mind. 32 Schreibpunkte)
Genauigkeit: Maximale Abweichung von ±1 mm
Reaktionszeit (Touch): = 5 ms
Bedienung: Mit Fingern, Handschuhen und passiven
Stiften (Differenzierung zwischen Stiftspitze, Finger
und Handfläche zur Löschfunktion muss unterstützt
werden)

3. Integriertes System & Software:

Zertifizierung: Google EDLA-Zertifizierung (Enterprise
Device License Agreement) zwingend erforderlich für den
direkten, nativen Zugriff auf den Google Play Store,
Google Workspace und Microsoft 365 ohne externen PC.
Betriebssystem: Android 14 oder neuer
Hardware-Ausstattung: Mindestens Octa-Core-Prozessor, 8
GB RAM und 128 GB interner Speicher
Integrierte Tools: Whiteboard-Software, Webbrowser,
Dateimanager sowie native Tools für kabellose
Bildschirmübertragung (Unterstützung für AirPlay,
Chromecast, Miracast, Windows und macOS)

4. Konnektivität & Schnittstellen:

Video-Eingänge: Mindestens 2x HDMI (4K @60Hz),
  1x DisplayPort
Video-Ausgänge: Mindestens 1x HDMI (4K @60Hz)
USB-C Anschlüsse: Mindestens 1x USB-C mit Unterstützung
für Video, Audio, Touch-Rückkanal und Ladefunktion
(Power Delivery mit min. 65W bis zu 100W)
Daten- & Peripherie-Ports: Mindestens 4x USB-A (3.0),
analoge/digitale Audio-Ausgänge, 1x OPS-Slot
(Standard-Slot nach Intel-Spezifikation)
Netzwerk: Dual-Port-Gigabit-Ethernet (2x RJ45 LAN) mit
internem Switch, integriertes Wi-Fi 6E (2.4GHz / 5GHz /
6GHz) und Bluetooth 5.0 oder höher

5. Audio & Sensorik:

Lautsprecher: Integriertes Stereo-Soundsystem mit
mindestens 2 x 20 Watt Leistung
Sensoren: Integrierter PIR-Bewegungssensor
(Präsenzerkennung zur automatischen
Aktivierung/Energiesparfunktion) sowie ein
Umgebungslichtsensor zur automatischen
Helligkeitsanpassung

6. Mechanisch:

Ausrichtung: Querformat
Lüfterloses Design: ja
VESA Norm: 800 x 600mm
Betriebstemperaturbereich: 0°C - 40°C
MTBF (durchschnittliche Betriebsdauer zwischen zwei
Ausfällen): 50.000 Stunden (ohne Hintergrundbeleuchtung
Produktabmessungen (BxHxT): 2235.4 x 1326 x 103mm
Produktgewicht (ohne Verpackung): 109.6kg

6. Sonstiges & Zubehör:

Zubehör im Lieferumfang: Passgenaue Wandhalterung
(Unterstützung VESA 800 x 600 mm), mindestens 4 passive
Touch-Stifte, Fernbedienung, Halterung für eine
optionale Webcam.
Garantie: Mindestens 3 Jahre Herstellergarantie
(idealerweise Vor-Ort-Austauschservice).

Fabrikat/Typ: iiyama ProLite TE9813A-B2AG oder
gleichwertig.

Liefern, montieren und betriebsfertig anschließen.

Hersteller:_______________________________

Typ:____________________________________
Menge: 18,000 St

**1.1.20 Digital Signage Display 98"**
Professionelles und leistungsstarkes 4K UHD 98"
Digital-Signage-Display mit erweiterten Steuerungs- und
Konnektivitätsoptionen

Lieferung, betriebsfertige Montage und Konfiguration
eines Großformat-Digital Signage Displays. Das Display
muss für den Dauerbetrieb (24/7) ausgelegt sein und
über eine entspiegelte Oberfläche verfügen.

Das angebotene System muss folgende technische
Mindestkriterien erfüllen oder übertreffen:

1. Display Eigenschaften:

Design: Thin bezel
Bilddiagonale: 98", 247.7cm
Panel-Technologie: VA, Anti-Glare beschichtetes Glas,
matte Oberfläche, Haze 25%
Physikalische Auflösung: 3840 x 2160 @60Hz (8.3
MegaPixels 4K UHD)
Bildformat:  16:9 nativ
Helligkeit: 500 cd/m²
Kontrastverhältnis: 5000:1
Reaktionszeit: (GTG) 6.5ms
Blickwinkel horizontal/vertikal: 178°/178°,
rechts/links: 89°/89°, nach oben/unten: 89°/89°
Farbunterstützung: 1.07G (8 Bits+FRC) (NTSC 72%)
Horizontalfrequenz: 57 - 62kHz
Arbeitsfläche: H x B 2158.8 x 1214.4mm, 85 x 47.8"
Rahmenbreite (Seiten, oben, unten): 20mm, 20mm, 20mm
Pixelabstand: 0.487mm
Gehäusefarbe/art: schwarz, matt

2. Schnittstellen und Anschlüsse:

Digitaler Video Eingang: HDMI x2 (v.2.0, max. 3840x2160
@60Hz, ARC on HDMI #2); USB-C x1 (DP Alt, 15W PD)
Monitorsteuerung Eingang: RS-232c x1 (2.5mm sub-mini
jack); RJ45: (LAN) x1; IR: x1 (3.5mm stereo mini)
Audio Ausgang: Mini Jack x1 (3.5mm); Lautsprecher: 2 x
10W
Monitorsteuerung Ausgang: RS-232c x1 (2.5mm); IR Loop
Through x1 (3.5mm)
HDCP: v.1.4 & 2.0
USB-Ports: x2 (v.2.0)

3. Features:

Integrierte Software: Android 14 OS, iiSignage²,
iiControl, iiShare, EShare, FailOver, TeamViewer, PDF &
Media Player, iiBrowser, File manager
WiFi: ja (Built-in, 2.4G/ 5G)
Hardware: CPU: A73*4, GPU: G52 MC1, RAM: 4GB, ROM: 32GB
Extras: Inklusive Wandmontage-Kit (VESA 700x500mm)
Max. Betriebszeit: 24/7
Anti-Bildspeicherung: ja
Media Playback: ja
Gehäuseart (Frontrahmen): Metal

4. Allgemein:

Vorschriften CE, TÜV-Bauart, EAC, RoHS support, ErP,
WEEE, REACH (UKCA, RoHS2.0, PFOS)
OSD Menü Sprachen: EN, DE, FR, ES, IT, CN, RU, JP, CZ,
NL, PL, SV, FI, DA, NB
Bedientasten: Betriebsanzeige, Ein-/Ausschalttaste,
Fernbedienungssensor
Einstellbare Parameter: Netzwerk (Status, Wifi,
Ethernet, Hotspot), Bild (Helligkeit, Kontrast,
Schärfe, Schwarzwert, Farbton, Farbe,
Rauschunterdrückung, Gammaauswahl, Farbtemp,
Farbsteuerung, Bild zurücksetzen), Audio (Balance,
Höhen, Bass, Lautstärke, Audioausgang, max. Lautstärke,
Stummschaltung, Audioausgangssynchronisation,
Lautsprechereinstellung, Audio-Reset), OSD-Einstellung
(OSD-Timeout, OSD-H-Position, OSD-V-Position,
OSD-Transparenz, Informations-OSD), Allgemein (Logo und
Animation, Hintergrundbild, Bild ohne Signal, Zeitplan,
Ausschalttimer), Bildschirm (Zoom-Modus,
benutzerdefinierter Zoom, Systemrotation,
Bildschirm-Reset), Gerät (Einschaltstatus,
RS232-Routing, IR-Steuerung, Energiesparen,
Panel-Sparen, Monitorinfo, Sonstiges), Kanal (Boot auf
Quelle, Eingangskanal umbenennen, automatische
Quellenumschaltung, Signalverlusterkennung,
HDMI-Version), System (Sprache, Systemaktualisierung,
Einstellungsrücksetzung, Werksrücksetzung,
Android-Einstellung), Admin (Menüsperre,
Besprechungsraum, HDMI-CEC, Bildschirmfreigabe,
Miracast-Standby, Protokollexport)
Plug & Play: DDC2B

5. Mechanisch:

Ausrichtung: Querformat
Lüfterloses Design: ja
VESA Norm: 700 x 500mm
Betriebstemperaturbereich: 0°C - 40°C
Temperaturbereich bei Lagerung: - 20°C - 60°C
MTBF (durchschnittliche Betriebsdauer zwischen zwei
Ausfällen): 50.000 Stunden (ohne
Hintergrundbeleuchtung)
Produktabmessungen (BxHxT): 2202 x 1257.7 x 110.5mm
Gewicht (ohne Verpackung): 61kg

6. Stromverwaltung:

Energy Star 8.0 (POn at 230V): 216.53W
Netzteil: intern
Stromversorgung: AC 100 - 240V, 50/60Hz
Leistungsaufnahme: 388W typisch, 0.5W Standby, 0.3W
ausgeschaltet

7. Sonstiges und Zubehör:

Kabel: Netz (1.8m), HDMI (1.8m), RS-232c (1.8m)
Anleitungen: Leitfaden zur Inbetriebnahme,
Sicherheits-Hinweise
Sonstiges: Wandhalterung, Wandhalterungsführung,
Schrauben, Dübel, Aufkleber für Schraubenlöcher
Fernbedienung: ja (Batterien enthalten)
Garantie: Mindestens 3 Jahre Herstellergarantie
(idealerweise Vor-Ort-Austauschservice).

Fabrikat/Typ: iiyama ProLite LE9864UHS-B1AG oder
gleichwertig.

Liefern, montieren und betriebsfertig anschließen.

Hersteller:_______________________________

Typ:____________________________________
Menge: 1,000 St

**1.1.30 Drahtloses Präsentationssystem**
Kompaktes, drahtloses Präsentationssystem. Es
ermöglicht den Benutzern, Inhalte von jedem Gerät ohne
Kabel oder zusätzliche Software auf dem Bildschirm zu
teilen.

Das angebotene System muss folgende technische
Mindestkriterien erfüllen oder übertreffen:

Betriebssystem:  Linux
Ausgabeauflösung: 2160p60/30, 1080p60/30, 720p60
Spiegelung von drahtlosen Geräten (bis zu 4K, abhängig
vom Gerät): iOS, iPadOS, Android, Windows, macOS,
Chrome OS
Unterstützte Spiegelungsprotokolle: AirPlay, Miracast
(Peer-to-Peer und MICE), Chromecast, vSolution Cast
Max. Anzahl Bildschirmfenster: 4
Geschützte/offene Präsentationsmodi Ja
vSolution Link Pro Fernverwaltungssoftware Ja
  (on Premise)
Steuerung von Peripheriegeräten Ja
Video-Ausgänge 1 x HDMI
Audio HDMI Out, USB Out
USB-Ports Vorderseite: 1 x USB 3.0, 1x USB 2.0
LAN-Ports Ja, 1 x 1GigE
Bluetooth-Geräteerkennung Ja
WLAN Standards (Wi-Fi 5) 2,4 GHz in AP-Modus / 2,4 & 5
GHz in Infrastrukturmodus
Netzwerkprotokolle TCP/IP, HTTP, HTTPS, SNTP/NTP, SSL,
SSH, UDP
IP-Konfiguration DHCP, Statisch (IP-Adresse,
Subnetmaske, Standardgateway, DNS-Server), Proxy,
Interface Priorität
Sicherheitsauthentifizierung für LAN IEEE 802.1X
Sicherheitsauthentifizierung für WLAN WEP, WPA2, WPA2
Enterprise oder IEEE 802.1X
RMS-Verschlüsselung / RMS-APIs Ja / Anpassbare
Demomodule verfügbar
Externe Steuerung Optionale Fernbedienung,
Web-Interface, Multitouch-Display,
Raumsteuerungssysteme, Tastatur & Maus, vSolution App
Maße (L x B x H) 70 x 70 x 35 mm
Stromverbrauch 24 W
Gewicht 260 g
Optionales Zubehör: Fernbedienung
Im Lieferumfang enthaltenes Zubehör 1 x
Steckernetzteil, 1 x VESA-Halterung 75 mm / 100 mm
Kostenlose Firmware-Updates / Keine Lizenzgebühren
Eingeschränkte Garantie 3 Jahre (1 Jahr CPU,
Datenträger und RAM)

Fabrikat/Typ: Wolfvision Cynap Pure Mini oder
gleichwertig.

Liefern, montieren und betriebsfertig anschließen.

Hersteller:_______________________________

Typ:____________________________________
Menge: 20,000 St

**1.1.40 Tafelanlage - Pylonengestell mit 2 Tafelflügeln, für Boden-Wandmontage**
Tafelanlage - Pylonengestell mit 2 Tafelflügeln (4
Tafelflächen), für Boden-Wandmontage

Manuell höhenverstellbare Displayhalterung für
ausgeschriebenes Display, Pos. 01.01.010, mit Aufnahme
der beidseitig angebrachten Tafelflächen.
Die Tafelanlage muss nach DIN EN 14434 gefertigt
werden. (Zertifikat über die gesamte Anlage muss dem
Angebot beigelegt werden!)
Alle Kanten sind gerundet oder gefasst herzustellen,
gemäß GUV-SR2001 Richtlinien für Schulen.

1. Eigenschaften Pylonengestell

Säulenpaar aus stangengepressten, natureloxierten
Aluprofilen, manuell höhenverstellbar (doppelte
Gasdruckfeder oder Gewichtstanks)
Display und Tafelflügel vertikal laufend
2-fache Wandmontage, bei Leichtbauwänden wird ein
Spezialmontagesatz benötigt
Gesamtbreite max. 460cm
Länge der Pylonen max. 250 cm
geprüft nach TÜV & GS

Die Pylonen dürfen nicht am Boden verschraubt werden
sondern sind mittels Gummischrotmatten am Boden
abzufangen.

2. Eigenschaften Displayhalterung

Tragrahmen vor den Säulen zur Montage am Säulenpaar
vertikal verschiebbar
verschweißter und verwindungsfreier Metalltragrahmen
aus hochwertigem Stahl, pulverbeschichtet
verdeckte Kabelführung hinter dem Display mittels einer
Energieführungskette zur sicheren Aufnahme von
Kabelüberlängen insbesondere bei Hubausgleich
Aushebelschutz für Display
Traglast mind. 150 kg
geeignet für die Montage eines 98" Displays

3. Eigenschaften Tafelblätter

Die Tafelanlage besteht aus zwei am Tragrahmen
angebrachten, klappbaren Tafelblättern. Die
Tafelblätter sind mittels Scharnieren am Tragrahmen
befestigt
und dürfen nicht im Gehäuse des Displays angeschraubt
werden. Die Tafelflächen sind beidseitig beschreibbar,
sodass diese sowohl im geöffneten als auch im
geschlossenen Zustand benutzbar sind. Die Größe beider
Tafelblätter ist dem interaktiven Display so angepasst,
daß sie im geschlossenem Zustand jeweils eine Hälfte
des Displays verdecken. Ein Abstandshalter (Gumminoppe
zwischen Tafel und Displayhalterung) verhindert das
Anschlagen des Tafelblattes an das Display.

Ausführung:

4x Tafelfläche Stahlemaille weiß, ohne Lineatur,
magnethaftend, mit Whiteboardmarkern beschreibbar
Schreibflächen schraublos eingefasst mit abgerundeten
Aluminiumrahmen und Sicherheitsecken, zusätzlich mit
Silikon abgedichtet
Schmutzauffangrinne an den 2 Tafelflügeln aus
natureloxiertem Aluminium mit seitlichen
Sicherheitskappen

In der Position enthalten ist ein "Starterset" mit vier
Whiteboard-Markern, Stifthalter, einem Wischer,
Reinigungsmittel, Magneten sowie das Material zur
Montage an einer Massivwand.

Fabrikat/Typ: SMF P-BW-NL2500-F-W-D98 oder
gleichwertig.

Liefern und an Wand montieren, justieren.

Hersteller:_______________________________

Typ:____________________________________
Menge: 18,000 St

**1.1.50 Standard-Wandhalterung für Large Format Displays**
Standard-Wandhalterung, geeignet für Pos. 01.01.020

Maximales Gewicht: 125kg / Monitor
VESA minimum: 100 x 100mm
VESA maximum: 800 x 600mm
Produktabmessungen: B x H x T 860 x 640 x 37.5mm
Gewicht (ohne Verpackung): 3.3kg

In der Position enthalten sind sämtliche
Befestigungsmaterialien.

Fabrikat/Typ: iiyama MD-WM8060 oder gleichwertig.

Liefern und an Wand montieren.

Hersteller:_______________________________

Typ:____________________________________
Menge: 1,000 St

**1.1.60 Integration beigestellte DTP - Strecke (Tx/Rx)**
Im PC-Pool soll aufgrund der Raumlänge auf der dem
Touchdisplay ggü. liegenden Seite ein Aufholdisplay
(Pos. 01.01.020) angebracht werden. Die zur Datenübertragung geplante DTP2 - Strecke (Extron DTP HDMI 4K
230 Tx/Rx incl. Netzteile) wird bauseits beigestellt
und muss integriert werden.

Montieren und betriebsfertig anschließen.
Menge: 1,000 St

**1.1.70 Kabellaufkette**
Kabellaufkette zum Schutz der Kabel, welche das
höhenverstellbare Display Pos. 01.01.010 versorgen.

Geeignet für 3 Kabel je 10 mm Durchmesser, inkl.
Montagezubehör zum Befestigen an der höhenverstellbaren
Displayhalterung und an der Wand. Die durchzuführenden
Kabel sind gemeinsam textil zu ummanteln. Der benötigte
Hub beträgt ca. 1000 mm.

Mechanische Eigenschaften:

Temperaturbereich: -40°C ... +135°C
Material: Kunststoff PA6 GFK
aufklappbar, per Hand zu öffnen und zu schließen
Außenhöhe 22 mm, Innenhöhe 18 mm, Teilung 32 mm
Außenbreite 41 mm, Innenbreite 31 mm
Gewicht 0,35kg/m
Länge 1000 mm

Fabrikat/Typ: Flexa PL3-31-3F oder gleichwertig.

Liefern und montieren.

Hersteller:_______________________________

Typ:____________________________________
Menge: 18,000 St

#### 1.2 Audiotechnik

**1.2.10 Soundbar**
Kompaktes, aktives Ein-Komponenten-Audiosystem
(Soundbar) zur signifikanten Verbesserung der
Sprachverständlichkeit und allgemeinen Audioqualität
von TV-Geräten. Bestückt mit zwei präzise angewinkelten
Full-Range-Treibern für eine breite, raumfüllende
Klangbühne ohne die Notwendigkeit eines externen
Subwoofers.

1. Ein- und Ausgänge:

1x Koaxialer digitaler Audioeingang
1x Optischer TOSLink (Rückseite)
1x Aux-Eingang
1x USB-Eingang (für Service)

2. Audio- und Lautsprecherspezifikationen:

Audioformat: Dolby Digital
Anzahl der Lautsprecher: 2
Nennleistung: ca. 36 W

3. Features:

Integrierter Dolby®-Decoder: Zur nativen Verarbeitung
digitaler Mehrkanal-Audiosignale.
Verbesserter Dialog-Modus (Dialogue Mode): Per
Knopfdruck aktivierbare, dynamische Frequenzanpassung
zur maximalen Hervorhebung von Stimmen und gesprochenem
Text bei gleichzeitiger Reduzierung von
Hintergrundgeräuschen.
Erweiterte Bass-Steuerung: Individuelle Justierung der
Tieftonwiedergabe über die mitgelieferte Fernbedienung.
Kabelloses Streaming: Integrierte
Bluetooth®-Schnittstelle zur direkten Audio-Wiedergabe
von Mobilgeräten (Smartphones, Tablets).

4. Stromversorgungsspezifikationen:

Primäre Stromquelle: externes Netzteil, Netzkabel
Standby-Stromverbrauch: ca. 0,2 W

5. Bluetooth-Spezifikationen:

Bluetooth-Version: 4.2
Kompatibilität: Bluetooth Low Energy, AVRCP Bluetooth,
A2DP Bluetooth Audio Streaming
Bluetooth-Reichweite: Bis zu 10 Meter

6. Maße/Gewicht:

Abmessungen (H x B x T): ca. 7,1 cm x 54,9 cm x 8,6 cm
Gewicht: ca. 1,7 kg

7. Lieferumfang:

Soundbar, Fernbedienung, Wandhalterung
Stromversorgung (externes Netzteil) und Netzkabel
optisches Kabel
Soundbar Schnellstartanleitung
Wandhalterungsanleitung
Sicherheitsanweisungen

Fabrikat/Typ: Bose Solo Soundbar 2 oder gleichwertig.

Liefern, montieren und betriebsfertig anschließen.

Hersteller:_______________________________

Typ:____________________________________
Menge: 18,000 St

**1.2.20 Soundbar Halterung**
Halterung zur Befestigung der Soundbar oberhalb des
Displays

Max. Gewichtslast: 6.5 kg
Verstellbare Höhe: Ja
Kabelführung: Kabelhalter
Farbe: Schwarz
Zertifizierungen: TÜV
Garantie 5 Jahre

Fabrikat/Typ: Vogels Sound 3550 oder gleichwertig.

Liefern und montieren.

Hersteller:_______________________________

Typ:____________________________________
Menge: 18,000 St

#### 1.3 Steuerung

**1.3.10 Tischgehäuse**
Tischgehäuse zur Aufnahme der Anschlussmodule für Strom
und Daten, fest montiert auf dem Dozentenmöbel

Das angebotene Produkt muss folgende technische
Mindestkriterien erfüllen oder übertreffen:

Maße: (BxHxT) 223 mm x 81 mm x 82 mm
Anschrägung (Front-Winkel): 30° vertikal
Kabelöffnung im Boden: 2x (25mm x 44mm)
Gewicht: 0,3 kg
Material: Metallgerüst, schlagfeste Endkappen aus
Thermoplaste
Farbe: weiß
Zertifikat: CE, RoHS, WEEE
Garantie: 3 Jahre

Fabrikat/Typ: Extron SMB 213 oder gleichwertig.

Liefern, montieren und betriebsfertig anschließen.

Hersteller:_______________________________

Typ:____________________________________
Menge: 18,000 St

**1.3.30 Display-Umschalter - Controller mit Tastenbedienfeld**
Ein 55 mm x 55 mm großer Controller mit Tastenbedienfeld inklusive Adapter-Rahmen. Er kann in
europäische Unterputzdosen mit 60 mm-Einbauöffnungen
montiert werden und zur Regelung und Steuerung von
AV-Geräten genutzt werden.

1. Controller mit Tastenbedienfeld zur
AV-Mediensteuerung.

Das Gerät hat insgesamt acht logisch angeordnete, voll
konfigurierbare, beleuchtete Soft Touch-LED-Tasten:
Vier für die Eingangsauswahl, zwei für die Lautstärkeregelung und jeweils eine zum Ein- und Ausschalten
Die Tasten leuchten bei Aktivität weiß auf und sollen
blinken können
Eingangsquellen-Tasten können dank des Blendensets
durch einfaches Austauschen der Blende und Tasten
anhand eines beigefügten Blendensets, entweder mit
einer oder zwei Funktionen ausgestattet werden
Der Tastentext lässt sich durch vorgefertigte Sets oder
individuell bestellbare Beschriftung personalisieren
Fünf LED-Leuchten sind horizontal über den Tasten zur
Lautstärkeregelung angeordnet und geben ein visuelles
Feedback über die gewählte Lautstärke
Unterstützt die Erstellung von IR-Treibern durch das
Lernen von IR-Befehlen einer Fernbedienung. Ein
IR-Empfänger befindet sich an der linken Seite des
Controllers.
Das Gerät hat zur Geräte-Konfiguration auf der linken
Seite des Controllers eine Mini-USB B-Buchse
Auf der Geräterückseite befindet sich ein Hostanschluss
an Schraubklemmleiste zur Änderung der
Gerätekonfiguration
Das Gerät unterstützt einen digitalen Eingang an
Schraubklemmleiste auf der Geräterückseite als
Schnittstelle für Geräte, wie z. B. Sensoren,
Umschalter und Relais
Das Gerät besitzt zwei Niederspannungs-Relais mit
Arbeitskontakt an der Schraubklemmleiste, die zur
Steuerung der Beleuchtung, Leinwand oder anderer
Gerätefunktionen konfiguriert werden können
Das Gerät besitzt einen konfigurierbaren
seriellen/IR-Anschluss an der Schraubklemmleiste auf
der Geräterückseite. Dieser Anschluss ermöglicht die
Übertragung von IR-Signalen (mithilfe eines
IR-Emitters) oder unidirektionaler RS-232-Kommunikation
zur Steuerung von AV-Systemkomponenten
Zur universellen Displaysteuerung besitzt das Gerät
einen konfigurierbaren, unidirektionalen RS-232- oder
IR-Anschluss an der Schraubklemmleiste auf der
Geräterückseite
Das Gerät hat einen 12 V-Anschluss an
Schraubklemmleiste auf der Bedienfeld-Rückseite zur
Stromversorgung des Bedienfelds mit einem
mitgelieferten Universal-Netzteil
Eingebauter Lautsprecher mit hörbarer Rückmeldung beim
Drücken von Tasten
Das Gerät ist Section 508-konform und erfüllt oder
übertrifft die Standards für Barrierefreiheit in Bezug
auf elektronische Informationstechnologie
Eine weiße Frontblende ist im Lieferumfang enthalten
und kann in eine europäische Unterputzdose montiert
werden
Das Gerät wird mit optionalem Blendenset mit sechs
Tasten geliefert. Weitere Tasten sind im Lieferumfang
enthalten, falls der Nutzer lediglich zwei der vier
Quellen-/Funktions-Tasten benötigt.
ON, OFF (Display)
Lautstärkeregelung wird anhand von Lautsprechern
abgebildet

PC, VIDEO, LAPTOP, MUTE

2. Montage:

Das Gerät kann direkt in eine Wand, ein Pult oder eine
andere flache Oberfläche montiert werden.
Das Gerät eignet sich zum Einbau in eine einfache
Standard-Unterputzdose im EU-Format mit
60 mm-Einbauöffnungen mittels beigefügtem
Adapter-Rahmen.

3. Software:

Das Gerät kann mit der Konfigurationssoftware für die
MLC 55-, 62- und 64-Serie von Extron konfiguriert
werden.

4. Entspricht folgenden Betriebsbestimmungen:

CE, c-UL, UL, C-tick, FCC Class A, ICES,
  VCCI Klasse A

5. Produktgewährleistung:

3 Jahre auf Material und Verarbeitung

Fabrikat/Typ: Extron MLC 62 RS EU oder gleichwertig.

Liefern, montieren und betriebsfertig anschließen.

Hersteller:_______________________________

Typ:____________________________________
Menge: 18,000 St

**1.3.40 Steckdosenmodul**
Steckdosen - Einbaumodul, ungeschaltete AC-Steckdose im
EU-Format

Montage: bündig in Tischgehäuse (Pos. 01.03.0010)
Stecker-Typ: Schutzkontakt-Stecker auf
Kaltgeräteanschluss an Kabelpeitsche
Durchleitung:  220-240 VAC, 50-60 Hz, 6 A Max
Kabellänge: 11" (280 mm)
Kabeldurchmesser: 0.24" (6,0 mm)
Frontplatten-Maße: (HxBxT) 55 mm x 28 mm x 7,3 mm
Farbe: weiß
Material: schlagfestes Plastik
Zertifikat: CE, RoHS, WEEE
Garantie: 3 Jahre

Fabrikat/Typ: Extron Flex55 - AC101 EU oder
gleichwertig.

Liefern, montieren und betriebsfertig anschließen.

Hersteller:_______________________________

Typ:____________________________________
Menge: 18,000 St

**1.3.50 HDMI-Einbaumodul**
HDMI - Einbaumodul, Buchse auf Kupplung an 25
cm-Kabelpeitsche

1. Videospezifikation:

Frame rate: 24, 25, 30, 50, oder 60 fps
Chroma sampling: 4:4:4, 4:2:2, oder 4:2:0
Farbtiefe: 8 bit pro Farbe
Signaltyp: HDMI 1.4
Max. Datenrate: 10.2 Gbps (3.4 Gbps pro Farbe)

2. Allgemein:

Montage: bündig in Tischgehäuse (Pos. 01.03.0010)
Stecker-Typ: HDMI female auf HDMI female
Kabellänge: 12.75" (324 mm)
Kabeldurchmesser: 0.24" (6,0 mm)
Frontplatten-Maße: (HxBxT) 55 mm x 28 mm x 7,3 mm
Farbe: weiß
Material: schlagfestes Plastik
Gewicht: 0,04 kg
Zertifikat: CE, RoHS, WEEE
Garantie: 3 Jahre

Fabrikat/Typ: Extron Flex55 - HDMI oder gleichwertig.

Liefern, montieren und betriebsfertig anschließen.

Hersteller:_______________________________

Typ:____________________________________
Menge: 18,000 St

**1.3.60 Einbaublende**
Einbaublende, passend in Tischgehäuse (Pos. 01.03.010)

1. Allgemein:

Montage: bündig in Tischgehäuse (Pos. 01.03.0010)
Frontplatten-Maße: (HxBxT) 55 mm x 27,5 mm x 7,3 mm
Farbe: weiß
Material: schlagfestes Plastik
Gewicht: 0,01 kg
Zertifikat: CE, RoHS, WEEE
Garantie: 3 Jahre

Fabrikat/Typ: Extron Flex55 - Half Plate oder
gleichwertig.

Liefern, montieren und betriebsfertig anschließen.

Hersteller:_______________________________

Typ:____________________________________
Menge: 18,000 St

#### 1.4 PC

**1.4.10 Integration beigestellter PC/Monitor**
Der PC/Monitor wird vom Auftraggeber beigestellt.

Montieren und betriebsfertig anschließen.
Menge: 18,000 St

#### 1.5 Stromversorgung

**1.5.10 Steckdosenleiste 3fach**
3er Schutzkontakt-Steckdosenleiste mit 1,5m Kabellänge
H05VV-F 3G1,5 und erhöhtem Berührungsschutz
Steckerleiste mit beleuchtetem Sicherheitsschalter zum
Ein- und Ausschalten (zweipolig) und Funktionskontroll-Leuchte
Schützt wertvolle Geräte vor Überspannungen mit einem
max. Ableitstrom bis zu 13500 A
Schutzkontakt-Steckdosen in 45°-Anordnung, auch für
Winkelstecker

Technische Daten:

Farbe: anthrazit
Mit Überspannungsschutz: Ja
Anzahl der Steckdosen gesamt: 3
Steckdosenanordnung: 45°
Kabellänge: 1,50 m
Ableitstrom: 13500 A
Max. elektr. Belastbarkeit: 3500 W
Steckerart: Winkelstecker
Schutzart (IP): IP20
Nenneingangsspannung: 230 V
Kabelbezeichnung: H05VV-F 3G1,5
Kabelqualität: PVC

Fabrikat/Typ: Brennenstuhl Eco-Line 1158820315
oder gleichwertig.

Liefern, montieren und betriebsfertig anschließen.

Hersteller:_______________________________

Typ:____________________________________
Menge: 18,000 St

**1.5.20 Steckdosenleiste 4fach**
Steckdosenleiste 4-fach mit hochwertigem Gehäuse aus
Aluminium im schlanken Design - schützt wertvolle
Geräte vor Überspannungen mit einem max. Ableitstrom
bis zu 60.000 A
Mehrfachsteckdose mit 3 m Kabel (H05VV-F 3G1,5 ) kann
durch das innovative Befestigungskonzept ganz einfach
an der Wand montiert oder am Tischbein befestigt werden
Überspannungsschutz-Steckdosenleiste mit beleuchtetem
Sicherheitsschalter zum Ein- und Ausschalten
(zweipolig) - ermöglicht auf Knopfdruck das Trennen
aller angeschlossenen Geräte vom Stromnetz

Technische Daten:

Farbe: silber, schwarz
Mit Überspannungsschutz: Ja
Anzahl der Steckdosen gesamt: 4
Steckdosenanordnung: 45°
Kabellänge: 3 m
Befestigungsart: Befestigung mit Schraube,
  Befestigung mit Kabelbinder
Ableitstrom: 60000 A
Absicherung: Sicherungsautomat
Max. elektr. Belastbarkeit: 3680 W
Steckerart: Winkelstecker
Schutzart (IP): IP20
Nenneingangsspannung: 230 V
Mit Entstörfilter: Ja
Kabelbezeichnung: H05VV-F 3G1,5
Kabellänge: 3 m
Kabelqualität: PVC

Fabrikat/Typ: Brennenstuhl Premium-Line 1391010400
oder gleichwertig.

Liefern, montieren und betriebsfertig anschließen.

Hersteller:_______________________________

Typ:____________________________________
Menge: 18,000 St

**1.5.30 Kaltgerätekabel 1m**
Kaltgerätekabel 1m

Technische Daten:

Produktgruppe: Kabel
Produkttyp: Stromkabel
Farbe: schwarz
Länge: 1 m
Anschlüsse: Schutzkontakt, CEE 7/7, Typ-E/F Stecker /
IEC320 C13, Kaltgeräte, 10A Buchse
Max. Strom: 10 A
Max. Spannung: 250V
Aderquerschnitt (mm²): H05VV-F 3G1,5mm²
Seite 1 Typ des Anschlusses: Schutzkontakt, CEE 7/7,
Typ-E/F
Seite 1 Art des Anschlusses: Männlich (Stecker)
Seite 2 Typ des Anschlusses: IEC320 C13, Kaltgeräte,
10A
Seite 2 Art des Anschlusses: Weiblich (Buchse)
Regionale Verwendung: Deutschland, Österreich,
Niederlande
Technische Besonderheiten: 250VAC 10 A
Höhe: 40 mm
Breite: 320 mm
Tiefe: 200 mm
Gewicht: 184 g

Fabrikat/Typ: Bachmann 356.1722 oder gleichwertig.

Liefern, montieren und betriebsfertig anschließen.

Hersteller:_______________________________

Typ:____________________________________
Menge: 18,000 St

#### 1.6 Verkabelung

**1.6.10 Mini-Klinkenkabel 1,5m**
Produkt-Art: Klinken Verbindungskabel
Anschluss-Typ: Klinke
Anschluss A: 1 x Klinkenstecker 3.5 mm
Anschluss B: 1 x Klinkenstecker 3.5 mm
Kabellänge: 1.50 m
Herstellerfarbe: Schwarz
Stecker-Ausführung: gerade
Besonderheiten: Flexibel
Ausführung: Verbindungskabel

Fabrikat/Typ: Cordial CFS 1,5 WW oder gleichwertig.

Liefern, montieren und betriebsfertig anschließen.

Hersteller:_______________________________

Typ:____________________________________
Menge: 18,000 St

**1.6.20 HDMI-Kabel 7,5m**
Produkt-Art: HDMI-Kabel
Anschluss-Typ: HDMI
Ausführung: Anschlusskabel
Verbindungsart: HDMI-A auf HDMI-A
Anschlüsse: HDMI-A Stecker-HDMI-A Stecker
Stecker-Ausführung: gerade
Kabel-Version: HDMI High Speed mit Ethernet
Kabellänge: 7.50 m
Herstellerfarbe Schwarz
Besonderheiten:
4K UHD, Unterstützt Auflösungen bis zu 4096 x 2160 @ 60
Hz, Ultra HD und 4K2K
Audio Return Channel
vergoldete Steckkontakte
Signalfluss: Bidirektional (A <--> B)
Kabel-Anwendung: TV, Monitor
Kabel-Form: rund
Gewicht: 0,637 kg
UKCA: Ja

Fabrikat/Typ: LogiLink CH0065 oder gleichwertig.

Liefern, montieren und betriebsfertig anschließen.

Hersteller:_______________________________

Typ:____________________________________
Menge: 36,000 St

**1.6.30 HDMI-Kabel 2m**
Produkt-Art: HDMI-Kabel
Anschluss-Typ: HDMI
Ausführung: Anschlusskabel
Verbindungsart: HDMI-A auf HDMI-A
Anschlüsse: HDMI-A Stecker-HDMI-A Stecker
Stecker-Ausführung: gerade
Kabel-Version: HDMI High Speed mit Ethernet
Kabellänge: 2.0 m
Herstellerfarbe Schwarz
Besonderheiten:
4K UHD, Unterstützt Auflösungen bis zu 4096 x 2160 @ 60
Hz, Ultra HD und 4K2K
Audio Return Channel
vergoldete Steckkontakte
Signalfluss: Bidirektional (A <--> B)
Kabel-Anwendung: TV, Monitor
Kabel-Form: rund
Gewicht: 0,116 kg
UKCA: Ja

Fabrikat/Typ: LogiLink CH0062 oder gleichwertig.

Liefern, montieren und betriebsfertig anschließen.

Hersteller:_______________________________

Typ:____________________________________
Menge: 2,000 St

**1.6.40 DisplayPort / HDMI Adapterkabel 2m**
Produkt-Art: DisplayPort / HDMI Adapterkabel
Anschluss-Typ 1: Display-Port
Anschluss-Typ 2: HDMI-A
Ausführung: Adapterkabel
Verbindungsart: Displayport auf HDMI-A
Stecker-Ausführung: gerade
Kabellänge: 2.0 m
Herstellerfarbe Schwarz
Besonderheiten:
Unterstützt DisplayPort- und HDMI-Auflösungen:
3840x2160 60Hz 4:2:0 8bit
3840x2160 30Hz 4:4:4 8bit
3840x2160 30Hz 4:4:4 12bit
Unterstützt HDCP, DPCP, Full HD 1080p und 3D
Unterstützt unkomprimiertes Audio (LPCM), sowie DTS,
Dolby Digital, DTS-HD, Dolby True HD
Signalfluss: Unidirektional (A --> B)
Kabel-Anwendung: TV, Monitor
Kabel-Form: rund
UKCA: Ja

Fabrikat/Typ: Lindy 36922 oder gleichwertig.

Liefern, montieren und betriebsfertig anschließen.

Hersteller:_______________________________

Typ:____________________________________
Menge: 20,000 St

**1.6.50 USB 2.0 Kabel 7,5m**
Produkt-Art: USB-Kabel
Spezifikation: USB 2.0
Verbindungsart: USB-A auf USB-B
Anschluss A: 1x USB 2.0 Stecker A
Anschluss B: 1x USB 2.0 Stecker B
Herstellerfarbe: Schwarz
Kabellänge: 7.50 m
Manteldurchmesser: 4.4mm (0.17in)
Mantelmaterial: PVC
Leitermaterial: Verzinntes Kupfer
Leitermaße: 26/28AWG
Schirmung: Aluminium-Magnesium Geflecht
Unterstützte Bandbreite: 480 Mbit/s
Kabel-Anwendung: Computer
UKCA: Ja

Fabrikat/Typ: Lindy 36676 oder gleichwertig.

Liefern, montieren und betriebsfertig anschließen.

Hersteller:_______________________________

Typ:____________________________________
Menge: 18,000 St

**1.6.60 Twisted Pair-Kabel 30,4m**
Für die Verbindung von Twisted Pair-Geräten zur
Umschaltung, Verteilung und Verlängerung von digitalen
Videosignalen.

1. Kabel:

Für Anwendungen mit digitaler Videoübertragung über
Twisted Pair optimiert
Für eine Bandbreite von 475 MHz bei Distanzen bis zu
100 m zertifiziert
Bietet Schutz vor elektrischen Störungen von außen
Das Kabel hat eine SF/UTP-Struktur mit den folgenden
Anforderungen:
Geflechtschirm aus verzinntem Kupfer mit 55 % Abdeckung
Aluminisierte Mylar-Schirmung
Vier ungeschirmte Twisted Pair-Leitungspaare (acht
individuelle Leiter) aus massivem 24 AWG-Kupfer
Standardmäßig vorkonfektioniert mit RJ-45-Steckern und
vergossenen Zugentlastungen an beiden Enden

2. Spezifikationen:

30,4 m lang
Die nominale Laufzeitdifferenz (Paar-zu-Paar) beträgt
nicht weniger als 8 ns je 100 m und nicht mehr als 25
ns je 100 m
Das Kabel entspricht den Standards NEC (National
Electrical Code) Article 800 CM und UL 1685 bei 75 °C

Fabrikat : Extron XTP DTP 24/100 oder gleichwertig

Liefern, montieren und betriebsfertig anschließen.

Hersteller:_______________________________

Typ:____________________________________
Menge: 1,000 St

**1.6.70 LAN-Patchkabel 2m**
Ausführung: Category 6a
Aufbau: S/FTP
Kabeltyp: 4x2 AWG 26/7 (Draka S/FTP UC 900 1000 MHz))
Montierte Knickschutztülle
Technologie: PiMF (paarig in Metallfolie)
Innenleiter-Material: CU (Kupfer)
Typ: Patchkabel
Halogenfrei: ja
Steckertyp: RJ45, Hirose TM21 Cat.6
Belegung: nach TIA/EIA 568B
Ausführung: Geschirmt
Kabelaufbau: S/FTP
Biegeradius: >25 mm
Kabellänge: 2 m
Temperaturbereich: -20 ... 60 °C
RoHS - konform: Ja

Fabrikat/Typ: EFB K8058.2 oder gleichwertig.

Liefern, montieren und betriebsfertig anschließen.

Hersteller:_______________________________

Typ:____________________________________
Menge: 38,000 St

**1.6.80 LAN-Patchkabel 0,5m**
Ausführung: Category 6a
Aufbau: S/FTP
Kabeltyp: 4x2 AWG 26/7 (Draka S/FTP UC 900 1000 MHz))
Montierte Knickschutztülle
Technologie: PiMF (paarig in Metallfolie)
Innenleiter-Material: CU (Kupfer)
Typ: Patchkabel
Halogenfrei: ja
Steckertyp: RJ45, Hirose TM21 Cat.6
Belegung: nach TIA/EIA 568B
Ausführung: Geschirmt
Kabelaufbau: S/FTP
Biegeradius: >25 mm
Kabellänge: 0,5 m
Temperaturbereich: -20 ... 60 °C
RoHS - konform: Ja

Fabrikat/Typ: EFB K8058.0,50 oder gleichwertig.

Liefern, montieren und betriebsfertig anschließen.

Hersteller:_______________________________

Typ:____________________________________
Menge: 20,000 St

**1.6.90 RS232 Steuerleitung**
Die RS232 Steuerleitung wird mit einem 9-poligen D-SUB
Stecker an das Display angeschlossen, die andere Seite
wird auf die RS232 Verbindung des Display-Umschalters
(Pos. 01.03.030) fachgerecht aufgelegt.

1. Allgemeines:

Typ: D-SUB Kabel
Ausführung: 2x 9-pol D-SUB Stecker
Aufbau: 1 : 1
Kabeltyp: vollbelegt
Technologie: Anschluss mit Schrauben

2. Maße:

Kabellänge: 10,0 m

3. Sonstiges:

Spezifikation
Gehäuse vergossen, lange Schrauben
RoHS-konform: Ja
Gewicht: 0,404 kg

Fabrikat : Delock 86577 oder gleichwertig

Liefern, montieren und betriebsfertig anschließen.

Hersteller:_______________________________

Typ:____________________________________
Menge: 18,000 St

**1.6.100 Kabelkanal Aufputz 2m**
Elektro-Installationskanal-System Aufputz

Leitungsführungskanal aus Kunststoff nach DIN EN
50085-1 zur Leitungsverlegung. Kanalunterteil/-oberteil
mit vorgestanzter Bodenlochung im Abstand von 125 mm,
ab Größe 30 x 30 mm mit vormontierten Kupplungen zur
einfachen Ausrichtung bei Ein-Mann-Montage und ab Größe
30 x 60 mm vormontierte anstellbaren Rückhalteklammern.

Höhe: 30 mm
Breite: 30 mm
Länge: 2000 mm
Lichter innerer Querschnitt: 720 - 720 mm²
Max. Anzahl der Kabel (Ø11mm, 50% gefüllt, ohne
Geräte): 3
Werkstoff: Polyvinylchlorid (PVC)
Oberfläche: Unbehandelt
Halogenfrei: Nein
Farbe: Verkehrsweiß
RAL Nummer: 9016
Stoßfestigkeit IK: IK07
IP-Klasse (Ingress Protection): IP30
Kanalverbindung: Vormontierte Kupplungen
Anzahl der Trennwände: 0
Anzahl steckbare Trennwände: 0
Kabelhalteklammer im Lieferumfang enthalten: Nein
Mit Schutzfolie: Nein

Fabrikat : Hager LF3003009016 oder gleichwertig

Liefern, montieren und betriebsfertig anschließen.

Hersteller:_______________________________

Typ:____________________________________
Menge: 36,000 St

**1.6.110 Trittkanal 2m**
Aufbodenkanal zur flexiblen Leitungsverlegung am Boden,
trittfest mit abnehmbarem Oberteil und separaten
Kammern zur Trennung von Energie- und Datenleitungen.

Höhe: 18 mm
Breite: 73 mm
Länge: 2000 mm
Anzahl der Trennwände: 3
Kammeranzahl: 4 - 4
Max. Anzahl der Kabel (Ø11mm, 50% gefüllt,
ohne Geräte): 4
Werkstoff: Polyvinylchlorid (PVC)
Oberfläche: Unbehandelt
Halogenfrei: Nein
Farbe: Steingrau
RAL Nummer: 7030

Fabrikat : Hager SL1807507030 oder gleichwertig

Liefern, montieren und betriebsfertig anschließen.

Hersteller:_______________________________

Typ:____________________________________
Menge: 18,000 St

### 2 Leistungen, Installation

**2.10 Liefern, montieren, Inbetriebnahme**
Inbetriebnahme aller 18 Anlagen,
Einstellung aller Betriebsparameter.
Menge: 1,000 psch

**2.20 Konfiguration Display-Umschalter**
Konfiguration des Display-Umschalters (Pos. 01.03.030)

Vollständige Systemkonfiguration des geplanten
Display-Umschalters inkl. Auswertung der aktiven
Rückmeldungen der zu steuernden Geräte zur Darstellung
des Systemzustandes auf den Bedieneinheiten.

Die Konfiguration erfolgt mittels einer mit dem Nutzer
abzustimmenden Software.

Der Auftragnehmer erstellt ein Pflichtenheft, Vorlage
und Überarbeitung erfolgt in Abstimmung mit dem Nutzer.

Einmalige Anpassung der Konfiguration des Display-
Umschalters innerhalb der Gewährleistungszeit an
veränderte Nutzerwünsche.

Die Eigentumsrechte gehen an den Nutzer über.
Menge: 1,000 psch

**2.30 Dokumentation in digitaler Form**
Dokumentation der medientechnischen Anlagen
in digitaler Form

Alle selbst gefertigten Beschreibungen, Zeichnungen,
Programmierdaten sowie die ausführlichen Bedienungsanweisungen der Geräte sind in digitaler Form als
download zur Verfügung zu stellen.

Folgende Unterlagen sind zu liefern:

Installationspläne mit eingezeichneten Kabelwegen,
Geräten, Anschlusseinheiten und den Zentralen (M 1:50).
Blockschaltbild der gesamten Anlage
Aufbauzeichnung der Zentralen mit Kennzeichnung der
  Bauelemente gemäß der Stückliste
vollständige Geräteliste der eingesetzten Bauelemente
  mit Angabe Fabrikat, Typ, Seriennummer und
  eindeutige Verortung der Installation
Klemmpläne für alle Verteiler und Anschlussfelder
Kabelzugliste aller installierten Kabel unter
  eindeutiger Angabe von Punkt zu Punkt
Kurzanleitung für die Bedienung der Anlage
Ausführliche Bedienungsanleitungen der einzelnen Geräte
Technische Datenblätter, Gerätebeschreibungen,
  Handbücher
Pflege- und  Wartungsanweisungen für sämtliche
  Anlagenteile und eingesetzten Geräte
Protokoll der Inbetriebnahme (mit eingestellten
  Parametern)
Display-Umschalter-Masterprogramm
Protokoll der Kabelprüfung
Protokoll der Prüfung von Anschlussfeldern
Errichtererklärung

Formale Hinweise zur Ausfertigung:

Als Datenformat sind PDF und DWG ACAD2000 zu
  verwenden
Die Daten sind in Ordnern (z.B. Funktionsbeschreibungen, Kurzbedienanleitung, Installationspläne, Blockschaltbilder, Geräte/ Stücklisten,
Klemmpläne, Konfigurationsdaten, Handbücher/
Bedienungsanleitungen) zu strukturieren.

Vor der Abnahme ist ein Leseexemplar der Bauleitung zu
übergeben. Die finale Vorlage hat zum Abnahmetermin zu
erfolgen.
Menge: 1,000 psch

**2.40 Nutzereinweisung**
Medientechnische Schulung

Das Personal des Nutzers ist durch einen qualifizierten
Mitarbeiter des Errichters für die Bedienung der
medientechnischen Anlagen zu schulen.

Bei der technischen Schulung sind die Funktionen aller
Komponenten der Anlage, die Anwendung und Bedeutung
von abgespeicherten Grundeinstellungen anhand der
Dokumentation zu erläutern und an der Anlage zu
demonstrieren.

Ferner ist der Nutzer in die Grundlagen der Fehlererkennung, der Fehlerbehebung und den Austausch
von Verschleißteilen einzuweisen.

Die Erläuterungen sind an Hand von vorbereiteten
Plänen, Übersichtsblättern, Listen und Anleitungen
durchzuführen. Falls mehrere identische Ausstattungen
vorliegen, ist die Schulung nur einmal vorzunehmen.

Bei der Kalkulation ist anzusetzen, dass die Schulung
an fachlich qualifiziertes Personal zu richten ist.

Die Schulung gilt erst dann als abgeschlossen, wenn
dies durch den Nutzer schriftlich bestätigt wird. Dazu
ist ein Protokoll anzufertigen, in dem die Namen der
anwesenden Personen benannt sind und diese ihre
Teilnahme durch Unterschrift bestätigen.
Menge: 1,000 psch

**2.50 Erstprüfung nach DIN VDE 0100-600**
Erstprüfung nach DIN VDE 0100-600

Alle elektrischen Geräte in den Räumen sind einer
Erstprüfung ortsveränderlicher Geräte gemäß VDE
0100-600 zu unterziehen.

Die Universität Leipzig stellt die erforderlichen
Aufkleber zur Verfügung. Die zur Verfügung gestellten
Protokoll-Vorlagen sind zu verwenden.

Durchführung der Prüfung, Protokollierung und Übergabe
der Prüfergebnisse an die Bauleitung.

Die Protokolle sind weiterhin als Teil der
Dokumentation zu übergeben.
Menge: 1,000 psch

### 3 Stundenlohnarbeit

*Hinweis*
Die hier aufgeführten Leistungen (Stundenlohnarbeiten
gemäß VOB, Teil B, § 15) bedürfen der Zustimmung der
Bauleitung bei unvorherzusehenden Arbeiten. Mit der
Unterschrift des Angebotes erklärt der Bieter, dass der
eingetragene Stundenlohnverrechnungssatz unter
Beachtung der preisrechtlichen Vorschriften ermittelt
wurde und unabhängig von der Anzahl der abgerechneten
Stunden (Nachweis) gilt.

**3.10 Medientechniker**
Für evtl. erforderliche Arbeiten, die nicht im
Leistungsverzeichnis erfasst sind und zum Nachweis zur
Ausführung kommen, werden verrechnet für:
Medientechniker
Menge: 10,000 h

**3.20 Fachkraft für Elektrotechnik**
Für evtl. erforderliche Arbeiten, die nicht im
Leistungsverzeichnis erfasst sind und zum Nachweis zur
Ausführung kommen, werden verrechnet für:
Fachkraft für Elektrotechnik Bereich Starkstromanlagen
Menge: 10,000 h

USt %: 19,00
